# Erneuerung_Ergänzung Beleuchtung an vorh. FGÜs
Angebotsaufforderung (GAEB 90, DA83)
DV-Nummer: 661030_b
Währung: EUR

## Herstellung der Straßenbeleuchtung
Datum: 28.10.25

*Hinweis*
Vorbemerkung
Die Stadt Dorsten beabsichtigt im Rahmen der
Überprüfung von vorh. Fußgängerüberwegen die vorh.
Straßenbeleuchtung DIN-gerecht zu ergänzen, zu
erneuern bzw. neu zu errichten.
Die Maßnahmen zur Lieferung und Errichtung der
Beleuchtungseinrichtungen, sowie der Abrüstung und
Entsorgung der vorh. Beleuchtungseinrichtungen sind
wie folgend aufgeteilt:

Titel 1

Lembecker Straße K13
(FGÜ Dillenweg)

Titel 2

Wulfener Straße K48
(FGÜ Bahnhofstraße)

Titel 3

Bahnhofstraße
(FGÜ Bodelschwinghweg)

Titel 4

Westwall und Westgraben
(FGÜ Westwall 13 und FGÜ Westgraben 16)

Titel 5

Hauptstraße L607
(FGÜ Zum Aap)

Titel 6

Klosterstraße
(FGÜ Kreisverkehr Pestalozzistraße/Dörnekampstraße)

Titel 7

Im Harsewinkel
(FGÜ Burgsdorffstraße)

Titel 8

Glück-Auf-Straße
(FGÜ Kreisverkehr Im Harsewinkel)

Nachstehend werden der Auftraggeber mit AG und der
Auftragnehmer mit AN bezeichnet.

Die zu erbringenden Leistungen, für den oben genannten
Titel, beinhalten hauptsächlich die Lieferung und
Errichtung bzw. Aufstellung von
Straßenbeleuchtungseinrichtungen mit allen
erforderlichen Arbeiten (z. B.
Aufnahme und Wiederverlegung von vorh.
Oberflächenbefestigungen und dem Unterbau, Herstellung
der
Fundamente, Aufstellung der Beleuchtungsmasten,
Lieferung der Masten und Leuchtmittel etc.).
Weiter sind die entsprechenden Leuchtmittel
einzusetzen und die erforderlichen elektrischen
Installationen
vorzunehmen.

Leitungsverlegungen im Erdreich sind nicht
durchzuführen. Der erforderliche Netzanschluss
der Beleuchtung wird separat durch die Stadt
beauftragt und durch die Westnetz GmbH
durchgeführt (entsprechende Abstimmungen sind hierzu
erforderlich).
Hinweis:
Die Leuchtköpfe der Positionen sind, wie im
Leistungsverzeichnis angegeben, als
SLR-Ausstattung (Smart Lighting Ready) zu liefern.
Die lichttechnische Berechnung wurde mit den
"normalen" LED-Leuchtköpfen durchgeführt.
Dies bedingt eine leichte Abweichung der Bezeichnung
der Leuchtköpfe im
Leistungsverzeichnis und der lichttechnischen
Berechnung.
Für die neue Beleuchtung sind folgende Punkte für alle
genannten Titel zu berücksichtigen bzw. im
Angebot einzukalkulieren:

Die Lieferung und Vorhaltung aller für die Arbeiten
erforderlichen Materialien, Transport- und
Hebegeräte ist im Angebot einzukalkulieren.
Falls erforderlich ist der vorh. Belag aufzunehmen und
wieder fachgerecht zu verlegen, einschließlich
aller erforderlichen Arbeiten und Materialien und ist
entsprechend in das Angebot einzukalkulieren.
Leistungszeitraum
Mit der Beschaffung der Beleuchtung (Masten,
Leuchtköpfe etc.) ist, im Hinblick auf die
Lieferzeiten,
unverzüglich nach Auftragserteilung zu beginnen. Die
Beleuchtung ist bis zur Errichtung dementsprechend
vorzuhalten. Die Beleuchtung ist in Absprache mit dem
AG zu errichten.

Beigefügte Anlagen:

Leistungsverzeichnis
Lageplan mit den Standorten der Beleuchtung

Allgemeine Hinweise

Es wird empfohlen, sich die Baumaßnahme vor
Angebotsabgabe anzusehen.

Vor Beginn der Arbeiten ist mit dem AG (Stadt Dorsten:
Hr. Bendisch 02362/665455) ein Ortstermin zur
Absprache und genauen Festlegung der
Beleuchtungsstandorte vor Ort zu vereinbaren.

Der AN hat sich im Vorfeld der Arbeiten über
vorhandene Leitungen (Wasser, Strom, Fernwärme, Gas
etc.) im Baustellenbereich eigenständig zu informieren
und ggf. Schutzmaßnahmen zu treffen.

Dies gilt insbesondere für durchzuführende Arbeiten in
bzw. über Sicherheitsstreifen:

- Erdarbeiten, Schottereinbau
- Verdichtungsarbeiten
- Gewichtsbeschränkungen Maschineneinsatz und
Anlieferung
- Sicherheitsvorgaben Maschineneinsatz

Alle Maßnahmen zum Schutz der vorhandenen Leitungen
hat der AN im Einvernehmen mit den
Leitungsbetreiber und in deren Auftrag zu treffen.
Für alle Schäden, die auf die Durchführung der
Bauarbeiten zurückzuführen sind, haftet der AN
eigenverantwortlich.

Die Baustelle ist für die Dauer der Bauzeit und ggfs.
auch darüber hinaus gemäß aller Vorschriften der
Behörden, Berufsgenossenschaften, der Gewerbeaufsicht
und entsprechender sonstiger Behörden in
erforderlichem Umfang einzurichten, vorzuhalten und zu
unterhalten.

Zur Baustelleneinrichtung gehören alle für die
Durchführung der Vertragsarbeiten erforderlichen
Werkzeuge, Geräte, Maschinen, Fahrzeuge, Baukräne,
Gerüste, Absperrungen und Absicherungen.

Das Material und der Bodenaushub dürfen nicht
unmittelbar auf die neu angelegten Flächen gelagert
werden. Entsprechende Schutzmaßnahmen sind zu
berücksichtigen.
Die Baustelle ist ständig in einem aufgeräumten
Zustand zu halten. Der AN hat den durch ihn anfallenden
Bauschutt, Abbruchmaterial und ggf. überschüssiges
Bodenmaterial etc.  sofort zu beseitigen und
abzufahren.
Die Art der Entsorgung ist dem AN freigestellt, muss
jedoch nach den einschlägigen Vorschriften erfolgen.

Technische Regelungen

Alle Geräte, Leuchten und Materialien müssen das
VDE-Prüfzeichen bzw. das europäische ENEC-Zeichen
besitzen und in ihrem Aufbau der DIN EN entsprechen.

Für die Ausführung der Leistungen gelten alle
Richtlinien, Normen, techn. Anleitungen und
Vorschriften
nach dem heutigen Stand der Bautechnik.

Richtlinien und Normen

Die zurzeit gültigen Normen und Richtlinien (z.B. DIN
EN 13201, DIN VDE, Unfallverhütungsvorschrift BGV
A3 etc.) müssen eingehalten werden.

Schutzmaßnahmen der Versorgungsleitungen

Die gültigen Unfallverhüttungs- und sonstigen
Sicherheitsvorschriften sind zu beachten. Den
Anweisungen
der Versorgungsunternehmen ist Folge zu leisten,
sofern es um die Sicherheit der Leitung geht!

*Hinweis*
Leistungsbeschreibung

Die Stadt Dorsten beabsichtigt im Rahmen der
Überprüfung von vorh. Fußgängerüberwegen die vorh.
Straßenbeleuchtung DIN-gerecht zu ergänzen, zu
erneuern bzw. neu zu errichten.

Die zu erbringenden Leistungen beinhalten
hauptsächlich die Lieferung und Errichtung bzw.
Aufstellung
von Straßenbeleuchtungseinrichtungen mit allen
erforderlichen Arbeiten (z. B. Aufnahme und
Wiederverlegung von vorh. Oberflächenbefestigungen und
dem Unterbau, Herstellung der Fundamente,
Aufstellung der Beleuchtungsmasten, Lieferung der
Masten und Leuchtmittel etc.). Weiter sind die
entsprechenden Leuchtmittel einzusetzen und die
erforderlichen elektrischen Installationen vorzunehmen

Leitungsverlegungen im Erdreich sind nicht
durchzuführen. Der erforderliche Netzanschluss
der Beleuchtung wird separat durch die Stadt
beauftragt und durch die Westnetz GmbH
durchgeführt (entsprechende Abstimmungen sind hierzu
erforderlich).
Hinweis:
Die Leuchtköpfe der Positionen sind, wie im
Leistungsverzeichnis angegeben, als
SLR-Ausstattung (Smart Lighting Ready) zu liefern.
Die lichttechnische Berechnung wurde mit den
"normalen" LED-Leuchtköpfen, wie folgend
angegebenen, durchgeführt. Dies bedingt eine leichte
Abweichung der Bezeichnung der
Leuchtköpfe im Leistungsverzeichnis und der
lichttechnischen Berechnung.
Titel 1

Lembecker Straße K13
(FGÜ Dillenweg)

Für die lichttechnische Berechnung wurde folgender
Leuchtentyp gewählt:

Farbtemperatur: 3000k (warmweiß)

Trilux Lumega IQ50N-AB2L-LR/6800-730 6G1 ET mit 52 Watt

Trilux Lumega IQ70N-FR1L-LR/9100-730 10G1 ET mit 69
Watt

Titel 2

Wulfener Straße K48
(FGÜ Bahnhofstraße)

Für die lichttechnische Berechnung wurde folgender
Leuchtentyp gewählt:

Farbtemperatur: 3000k (warmweiß)

Trilux Lumega IQ50N-AB2L-LR/5600-730 6G1 ET mit 42 Watt
Trilux Lumega IQ50N-AB2L-LR/6800-730 6G1 ET mit 52 Watt

Trilux Lumega IQ70N-FR1L-LR/9100-730 10G1 ET mit 69
Watt

Titel 3

Bahnhofstraße
(FGÜ Bodelschwinghweg)

Für die lichttechnische Berechnung wurde folgender
Leuchtentyp gewählt:

Farbtemperatur: 3000k (warmweiß)

Trilux Lumega IQ50N-AB2L-LR/2600-730 4G1 ET mit 18,5
Watt

Trilux Lumega IQ70N-FR1L-LR/9100-730 10G1 ET mit 69
Watt

Titel 4

Westwall und Westgraben
(FGÜ Westwall 13 und Westgraben 16)

Für die lichttechnische Berechnung wurde folgender
Leuchtentyp gewählt:

Farbtemperatur: 3000k (warmweiß)

Trilux Lumega IQ50N-AB2L-LR/1800-730 2G1 ET mit 14,5
Watt
Trilux Lumega IQ50N-AB2L-LR/3500-730 4G1 ET mit 26 Watt

Trilux Lumega IQ50N-FR1L-LR/5600-730 6G1 ET mit 42 Watt
Trilux Lumega IQ70N-FL1L-LR/9100-730 10G1 ET mit 69
Watt

Titel 5

Hauptstraße L607
(FGÜ Zum Aap)

Für die lichttechnische Berechnung wurde folgender
Leuchtentyp gewählt:

Farbtemperatur: 3000k (warmweiß)

Trilux Lumega IQ50N-AB2L-LR/2200-730 2G1 ET mit 17,5
Watt
Trilux Lumega IQ50N-AB2L-LR/2400-730 4G1 ET mit 17 Watt
Trilux Lumega IQ50N-AB2L-LR/4200-730 6G1 ET mit 31 Watt

Trilux Lumega IQ70N-FR1L-LR/6800-730 8G1 ET mit 49 Watt

Titel 6

Klosterstraße
(FGÜ Kreisverkehr Pestalozzistraße/Dörnekampstraße)

Für die lichttechnische Berechnung wurde folgender
Leuchtentyp gewählt:

Farbtemperatur: 3000k (warmweiß)

Trilux Lumega IQ50N-AB2L-LR/2600-730 4G1 ET mit 18,5
Watt

Trilux Lumega IQ70N-FR1L-LR/9100-730 10G1 ET mit 69
Watt
Trilux Lumega IQ70N-FL1L-LR/9100-730 10G1 ET mit 69
Watt

Titel 7

Im Harsewinkel
(FGÜ Burgsdorffstraße)

Für die lichttechnische Berechnung wurde folgender
Leuchtentyp gewählt:

Farbtemperatur: 3000k (warmweiß)

Trilux Lumega IQ70N-FR1L-LR/9100-730 10G1 ET mit 69
Watt

Titel 8

Glück-Auf-Straße
(FGÜ Kreisverkehr Im Harsewinkel)

Für die lichttechnische Berechnung wurde folgender
Leuchtentyp gewählt:

Farbtemperatur: 3000k (warmweiß)

Trilux Lumega IQ50N-AB2L-LR/4200-730 6G1 ET mit 31 Watt

Trilux Lumega IQ70N-FR1L-LR/9100-730 10G1 ET mit 69
Watt

Es ist dementsprechend der Leuchtentyp der Berechnung
oder eine gleichwertige LED Leuchte anzubieten.
Die Gleichwertigkeit ist durch eine lichttechnische
Berechnung nachzuweisen. Hierbei sind die
vorgegebene Beleuchtungsklasse, Beleuchtungssituation
und die daraus resultierenden Forderungen bzgl.
der Beleuchtungsstärke einzuhalten. Eine höhere
Anschlussleistung (Watt) ist nicht zu berücksichtigen
bzw. nicht gewünscht.

Weitere im Leistungsverzeichnis angegebene
Leitfarbrikate sind:

Trilux LMS-F SLC Motion Hub HS 203C G1E
Trilux LMS-F SLC Motion Hub HS 203 G1E

### Titel 01 Titel 1 Lembecker Straße K13

**01.1 Demontage Leuchtstelle (Peitschenmast) inkl. Betonfundament, Transport und Entsorgung**
(vorh. SBL 3-8)

vorhandene Leuchtstelle (Mast, Leuchtmittel etc.) inkl.
Betonfundament demontieren, von der Baustelle
abtransportieren und fachgerecht entsorgen,
Lichtpunkthöhe
7,50 m.

Standort: Gehweg

Einschließlich Lieferung und Vorhaltung aller für den
Ausbau,
Abtransport bzw. die Beseitigung der Leuchtstelle
erforderlichen
Materialien, Transport- und Hebegeräte.
Menge: 6,000 St

**01.2 Demontage Leuchtstelle (gerader Mast) inkl. Betonfundament, Transport und Entsorgung**
(vorh. SBL 1 u. 2)

vorhandene Leuchtstelle (Mast, Leuchtmittel etc.) inkl.
Betonfundament demontieren, von der Baustelle
abtransportieren und fachgerecht entsorgen,
Lichtpunkthöhe: 5 m.

Standort: Gehweg

Einschließlich Lieferung und Vorhaltung aller für den
Ausbau,
Abtransport bzw. die Beseitigung der Leuchtstelle
erforderlichen
Materialien, Transport- und Hebegeräte.
Menge: 2,000 St

**01.3 Beleuchtungsstandort herstellen, inkl. Mastaufsatzleuchte liefern und montieren, inkl. Mast liefern und aufstellen, inkl. passenden Sicherungskasten liefern und montieren**
(SBL 1 u. 2 /
Neigung wie im Beleuchtungsplan angegeben)

Einschließlich aller erforderlichen Erdarbeiten,
Lieferung und
Vorhaltung aller für die Arbeiten erforderlichen
Materialien,
Transport- und Hebegeräte.
Lichtpunkthöhe: 7 m.

Einbauort: Gehweg

Ausführung als SLR-Ausstattung (Smart Lighting
Ready).

Als Leitfabrikat wurde der Leuchtentyp Trilux Lumega
IQ70N-FR1L-SLR3/9100-730 10G1 ET mit 69 Watt und der
Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 7,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**01.4 Beleuchtungsstandort herstellen, inkl. Mastaufsatzleuchte liefern und montieren, inkl. Mast liefern und aufstellen, inkl. passenden Sicherungskasten liefern und montieren**
(SBL 3 bis 8 /
Neigung wie im Beleuchtungsplan angegeben)

Einschließlich aller erforderlichen Erdarbeiten,
Lieferung und
Vorhaltung aller für die Arbeiten erforderlichen
Materialien,
Transport- und Hebegeräte.
Lichtpunkthöhe: 7 m.

Einbauort: Gehweg

Ausführung als SLR-Ausstattung (Smart Lighting
Ready).

Für die lichttechnische Berechnung wurde der
Leuchtentyp
Trilux Lumega IQ50N-AB2L-SLR3/6800-730 6G1 ET mit 52
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 6
MLT-LED-Modulen mit jeweils 4 LED. Bemessungslichtstrom
6800 lm, Bemessungsleistung 52 W,
Leuchten-Lichtausbeute
130 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 55 W. Das Produkt erfüllt die
grundlegenden
Anforderungen der anwendbaren EU-Richtlinien und des
Produktsicherheitsgesetzes und trägt die
CE-Kennzeichnung.
Zusätzlich ist die Leuchte durch eine unabhängige
Prüfstelle
ENEC-zertifiziert.

Typ und Herstellernachweis:

.......................................................
..........................

Inkl. Mast liefern und aufstellen:

Gerader Lichtmast, konisch, Höhe über Flur 7,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 6,000 St

**01.5 Motion Hub mit GPS liefern und montieren**
(SBL 1)

Einschließlich aller erforderlichen Arbeiten,
Lieferung und
Vorhaltung aller für die Arbeiten erforderlichen
Materialien,
Transport- und Hebegeräte.

Einbauort: Leuchtköpfe

Als Leitfabrikat wurde der Trilux LMS-F SLC Motion Hub
HS
203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**01.6 Motion Hub liefern und montieren**
(SBL 2 bis 8)

Einschließlich aller erforderlichen Arbeiten,
Lieferung und
Vorhaltung aller für die Arbeiten erforderlichen
Materialien,
Transport- und Hebegeräte.

Einbauort: Leuchtköpfe

Als Leitfabrikat wurde der Trilux LMS-F SLC Motion Hub
HS
203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 7,000 St

### Titel 02 Titel 2 Wulfener Straße K48

**02.1 Demontage Leuchtstelle (Peitschenmast) inkl. Betonfundament, Transport und Entsorgung**
(vorh. SBL 9 u 10)

vorhandene Leuchtstelle (Mast, Leuchtmittel etc.) inkl.
Betonfundament demontieren, von der Baustelle
abtransportieren und fachgerecht entsorgen,
Lichtpunkthöhe
7,50 m.

Standort: Gehweg

Einschließlich Lieferung und Vorhaltung aller für den
Ausbau,
Abtransport bzw. die Beseitigung der Leuchtstelle
erforderlichen
Materialien, Transport- und Hebegeräte.
Menge: 2,000 St

**02.2 Demontage Leuchtstelle (gerader Mast) inkl. Betonfundament, Transport und Entsorgung**
(vorh. SBL 11 u. 12)

vorhandene Leuchtstelle (Mast, Leuchtmittel etc.) inkl.
Betonfundament demontieren, von der Baustelle
abtransportieren und fachgerecht entsorgen,
Lichtpunkthöhe: 5 m.

Standort: Gehweg

Einschließlich Lieferung und Vorhaltung aller für den
Ausbau,
Abtransport bzw. die Beseitigung der Leuchtstelle
erforderlichen
Materialien, Transport- und Hebegeräte.
Menge: 2,000 St

**02.3 Beleuchtungsstandort herstellen, inkl. Mastaufsatzleuchte liefern und montieren, inkl. Mast liefern und aufstellen, inkl. passenden Sicherungskasten liefern und montieren**
(SBL 9 u. 10 /
Neigung wie im Beleuchtungsplan angegeben)

Einschließlich aller erforderlichen Erdarbeiten,
Lieferung und
Vorhaltung aller für die Arbeiten erforderlichen
Materialien,
Transport- und Hebegeräte.
Lichtpunkthöhe: 7 m.

Einbauort: Gehweg

Ausführung als SLR-Ausstattung (Smart Lighting
Ready).

Als Leitfabrikat wurde der Leuchtentyp Trilux Lumega
IQ70N-FR1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 7,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**02.4 Beleuchtungsstandort herstellen, inkl. Mastaufsatzleuchte liefern und montieren, inkl. Mast liefern und aufstellen, inkl. passenden Sicherungskasten liefern und montieren**
(SBL 11 u. 12 /
Neigung wie im Beleuchtungsplan angegeben)

Einschließlich aller erforderlichen Erdarbeiten,
Lieferung und
Vorhaltung aller für die Arbeiten erforderlichen
Materialien,
Transport- und Hebegeräte.
Lichtpunkthöhe: 7 m.

Einbauort: Gehweg

Ausführung als SLR-Ausstattung (Smart Lighting
Ready).

Für die lichttechnische Berechnung wurde der
Leuchtentyp
Trilux Lumega IQ50N-AB2L-SLR3/6800-730 6G1 ET mit 52
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 6
MLT-LED-Modulen mit jeweils 4 LED. Bemessungslichtstrom
6800 lm, Bemessungsleistung 52 W,
Leuchten-Lichtausbeute
130 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 55 W. Das Produkt erfüllt die
grundlegenden
Anforderungen der anwendbaren EU-Richtlinien und des
Produktsicherheitsgesetzes und trägt die
CE-Kennzeichnung.
Zusätzlich ist die Leuchte durch eine unabhängige
Prüfstelle
ENEC-zertifiziert.

Typ und Herstellernachweis:

.......................................................
..........................

Inkl. Mast liefern und aufstellen:

Gerader Lichtmast, konisch, Höhe über Flur 7,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**02.5 Beleuchtungsstandort herstellen, inkl. Mastaufsatzleuchte liefern und montieren, inkl. Mast liefern und aufstellen, inkl. passenden Sicherungskasten liefern und montieren**
(SBL 13 u. 14 /
Neigung wie im Beleuchtungsplan angegeben)

Einschließlich aller erforderlichen Erdarbeiten,
Lieferung und
Vorhaltung aller für die Arbeiten erforderlichen
Materialien,
Transport- und Hebegeräte.

Einbauort: Gehweg

Ausführung als SLR-Ausstattung (Smart Lighting
Ready).

Als Leitfabrikat wurde der Leuchtentyp Trilux Lumega
IQ50N-AB2L-SLR3/5600-730 6G1 ET mit 42 Watt und der
Farbtemperatur 3000k (warmweiß) gewählt.

(Das Anbieten einer gleichwertigen Leuchte ist
zugelassen)

sonst wie in Pos. 02.4 beschrieben, jedoch:

Inkl. LED-Leuchte liefern und montieren:

LED-System bestenhend aus 6 MLT-LED-Modulen mit
jeweils 4
LED. Bemessungslichtstrom 5600 lm, Bemessungsleistung
42
W, Leuchten-Lichtausbeute 133 lm/W. Anschlussleistung
am
Ende der Lebensdauer: 44 W.

Typ und Herstellernachweis:

.......................................................
..........................

Inkl. Mast liefern und aufstellen:

Gerader Lichtmast, konisch, Höhe über Flur 6,00 m
Menge: 2,000 St

**02.6 Motion Hub mit GPS liefern und montieren**
(SBL 11)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**02.7 Motion Hub liefern und montieren**
(SBL 9, 10, 12 bis 14)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 5,000 St

### Titel 03 Titel 3 Bahnhofstraße

**03.1 Demontage Leuchtstelle (Peitschenmast) inkl. Betonfundament, Transport und Entsorgung**
(vorh. SBL 14 u. 15)

vorhandene Leuchtstelle (Mast, Leuchtmittel etc.) inkl.
Betonfundament demontieren, von der Baustelle
abtransportieren und fachgerecht entsorgen,
Lichtpunkthöhe
5,00 m.

Standort: Gehweg

Einschließlich Lieferung und Vorhaltung aller für den
Ausbau,
Abtransport bzw. die Beseitigung der Leuchtstelle
erforderlichen
Materialien, Transport- und Hebegeräte.
Menge: 2,000 St

**03.2 Demontage Leuchtstelle (Seilleuchte), inkl. Seil, Transport und Entsorgung**
(vorh. SBL 13)

vorhandene Seilleuchte (Höhe über Gelände ca. 8 m)
inkl.
Leitungen etc. demontieren, von der Baustelle
abtransportieren
und fachgerecht entsorgen, Lichtpunkthöhe ca. 8 m.

Die vorh. LED-Seilleuchte ist fachgerecht zu
demontieren, zu
sichern und gehen in das Eigentum des AG über.

Einschließlich Lieferung und Vorhaltung aller für den
Ab- und
Ausbau, Abtransport bzw. die Beseitigung der
Leuchtstelle
erforderlichen Materialien, Transport- und Hebegeräte.
Menge: 1,000 St

**03.3 Beleuchtungsstandort herstellen, inkl. Mastaufsatzleuchte liefern und montieren, inkl. Mast liefern und aufstellen, inkl. passenden Sicherungskasten liefern und montieren**
(SBL 15 u. 16 /
Neigung wie im Beleuchtungsplan angegeben)

Einschließlich aller erforderlichen Erdarbeiten,
Lieferung und
Vorhaltung aller für die Arbeiten erforderlichen
Materialien,
Transport- und Hebegeräte.
Lichtpunkthöhe: 6 m.

Einbauort: Gehweg

Ausführung als SLR-Ausstattung (Smart Lighting
Ready).

Als Leitfabrikat wurde der Leuchtentyp Trilux Lumega
IQ70N-FR1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**03.4 Beleuchtungsstandort herstellen, inkl. Mastaufsatzleuchte liefern und montieren, inkl. Mast liefern und aufstellen, inkl. passenden Sicherungskasten liefern und montieren**
(SBL 17 u. 18 /
Neigung wie im Beleuchtungsplan angegeben)

Einschließlich aller erforderlichen Erdarbeiten,
Lieferung und
Vorhaltung aller für die Arbeiten erforderlichen
Materialien,
Transport- und Hebegeräte.
Lichtpunkthöhe: 6 m.

Einbauort: Gehweg

Ausführung als SLR-Ausstattung (Smart Lighting
Ready).

Für die lichttechnische Berechnung wurde der
Leuchtentyp
Trilux Lumega IQ50N-AB2L-SLR3/2600-730 4G1 ET mit 18,5
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 4
MLT-LED-Modulen mit jeweils 4 LED. Bemessungslichtstrom
2600 lm, Bemessungsleistung 18,5 W,
Leuchten-Lichtausbeute
140 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 19,5 W. Das Produkt erfüllt die
grundlegenden Anforderungen der anwendbaren
EU-Richtlinien
und des Produktsicherheitsgesetzes und trägt die
CE-Kennzeichnung. Zusätzlich ist die Leuchte durch eine
unabhängige Prüfstelle ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**03.5 Motion Hub mit GPS liefern und montieren**
(SBL 15)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**03.6 Motion Hub liefern und montieren**
(SBL 16 bis 18)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 3,000 St

### Titel 04 Titel 4 Westgraben und Westwall

**04.1 Demontage Leuchtstelle (Peitschenmast) inkl. Betonfundament, Transport und Entsorgung**
(vorh. SBL 16 bis 18)

vorhandene Leuchtstelle (Mast, Leuchtmittel etc.) inkl.
Betonfundament demontieren, von der Baustelle
abtransportieren und fachgerecht entsorgen,
Lichtpunkthöhe
5,00 m.

Standort: Gehweg

Einschließlich Lieferung und Vorhaltung aller für den
Ausbau,
Abtransport bzw. die Beseitigung der Leuchtstelle
erforderlichen
Materialien, Transport- und Hebegeräte.
Menge: 3,000 St

**04.2 Demontage Leuchtstelle (gerader Mast) inkl. Betonfundament, Transport und Entsorgung**
(vorh. SBL 19)

vorhandene Leuchtstelle (Mast, Leuchtmittel etc.) inkl.
Betonfundament demontieren, von der Baustelle
abtransportieren und fachgerecht entsorgen,
Lichtpunkthöhe: 6 m.

Standort: Gehweg

Einschließlich Lieferung und Vorhaltung aller für den
Ausbau,
Abtransport bzw. die Beseitigung der Leuchtstelle
erforderlichen
Materialien, Transport- und Hebegeräte.
Menge: 1,000 St

**04.3 Beleuchtungsstandort herstellen, inkl. Mastaufsatzleuchte liefern und montieren, inkl. Mast liefern und aufstellen, inkl. passenden Sicherungskasten liefern und montieren**
(SBL 19 /
Neigung wie im Beleuchtungsplan angegeben)

Einschließlich aller erforderlichen Erdarbeiten,
Lieferung und
Vorhaltung aller für die Arbeiten erforderlichen
Materialien,
Transport- und Hebegeräte.
Lichtpunkthöhe: 6 m.

Einbauort: Gehweg

Ausführung als SLR-Ausstattung (Smart Lighting
Ready).

Als Leitfabrikat wurde der Leuchtentyp Trilux Lumega
IQ70N-FL1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege, links. Der nachträgliche Einbau
einer
rückseitigen Abschirmung ist als separat zu
bestellendes
Zubehör möglich. LED-System bestenhend aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 1,000 St

**04.4 Beleuchtungsstandort herstellen, inkl. Mastaufsatzleuchte liefern und montieren, inkl. Mast liefern und aufstellen, inkl. passenden Sicherungskasten liefern und montieren**
(SBL 20 u. 21 /
Neigung wie im Beleuchtungsplan angegeben)

Einschließlich aller erforderlichen Erdarbeiten,
Lieferung und
Vorhaltung aller für die Arbeiten erforderlichen
Materialien,
Transport- und Hebegeräte.
Lichtpunkthöhe: 6 m.

Einbauort: Gehweg

Ausführung als SLR-Ausstattung (Smart Lighting
Ready).

Für die lichttechnische Berechnung wurde der
Leuchtentyp
Trilux Lumega IQ50N-AB2L-SLR3/3500-730 4G1 ET mit 26
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 4
MLT-LED-Modulen mit jeweils 4 LED. Bemessungslichtstrom
3500 lm, Bemessungsleistung 26 W,
Leuchten-Lichtausbeute
134 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 27 W. Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**04.5 Beleuchtungsstandort herstellen, inkl. Mastaufsatzleuchte liefern und montieren, inkl. Mast liefern und aufstellen, inkl. passenden Sicherungskasten liefern und montieren**
(SBL 22 /
Neigung wie im Beleuchtungsplan angegeben)

Einschließlich aller erforderlichen Erdarbeiten,
Lieferung und
Vorhaltung aller für die Arbeiten erforderlichen
Materialien,
Transport- und Hebegeräte.
Lichtpunkthöhe: 5 m.

Einbauort: Gehweg

Ausführung als SLR-Ausstattung (Smart Lighting
Ready).

Als Leitfabrikat wurde der Leuchtentyp Trilux Lumega
IQ50N-FR1L-SLR3/5600-730 6G1 ET mit 42 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege, links. Der nachträgliche Einbau
einer
rückseitigen Abschirmung ist als separat zu
bestellendes
Zubehör möglich. LED-System bestenhend aus 6
MLT-LED-Modulen mit jeweils 4 LED. Bemessungslichtstrom
5600 lm, Bemessungsleistung 42 W,
Leuchten-Lichtausbeute
133 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 44 W.Das Produkt erfüllt die
grundlegenden
Anforderungen der anwendbaren EU-Richtlinien und des
Produktsicherheitsgesetzes und trägt die
CE-Kennzeichnung.
Zusätzlich ist die Leuchte durch eine unabhängige
Prüfstelle
ENEC-zertifiziert.

Typ und Herstellernachweis:

.......................................................
..........................

Inkl. Mast liefern und aufstellen:

Gerader Lichtmast, konisch, Höhe über Flur 5,00 m,
Wandstärke
4 mm, Stahlgüte S235, Erdlänge 0,80 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 1,000 St

**04.6 Beleuchtungsstandort herstellen, inkl. Mastaufsatzleuchte liefern und montieren, inkl. Mast liefern und aufstellen, inkl. passenden Sicherungskasten liefern und montieren**
(SBL 23 u. 24 /
Neigung wie im Beleuchtungsplan angegeben)

Einschließlich aller erforderlichen Erdarbeiten,
Lieferung und
Vorhaltung aller für die Arbeiten erforderlichen
Materialien,
Transport- und Hebegeräte.

Einbauort: Grünfläche

Ausführung als SLR-Ausstattung (Smart Lighting
Ready).

Als Leitfabrikat wurde der Leuchtentyp Trilux Lumega
IQ50N-AB2L-SLR3/1800-730 2G1 ET mit 14,5 Watt und der
Farbtemperatur 3000k (warmweiß) gewählt.

(Das Anbieten einer gleichwertigen Leuchte ist
zugelassen)

sonst wie in Pos. 04.4 beschrieben, jedoch:

Inkl. LED-Leuchte liefern und montieren:

LED-System bestenhend aus 2 MLT-LED-Modulen mit
jeweils 4
LED. Bemessungslichtstrom 1800 lm, Bemessungsleistung
14,5
W, Leuchten-Lichtausbeute 124 lm/W. Anschlussleistung
am
Ende der Lebensdauer: 15 W.

Typ und Herstellernachweis:

.......................................................
..........................

Inkl. Mast liefern und aufstellen:

Gerader Lichtmast, konisch, Höhe über Flur 5,00 m
Menge: 2,000 St

**04.7 Motion Hub mit GPS liefern und montieren**
(SBL 20 u. 23)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 2,000 St

**04.8 Motion Hub liefern und montieren**
(SBL 19, 21, 22 u. 24)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 4,000 St

### Titel 05 Titel 5 Hauptstraße L607

**05.1 Demontage Leuchtstelle (gerader Mast) inkl. Betonfundament, Transport und Entsorgung**
(vorh. SBL 20 u. 21)

vorhandene Leuchtstelle (Mast, Leuchtmittel etc.) inkl.
Betonfundament demontieren, von der Baustelle
abtransportieren und fachgerecht entsorgen,
Lichtpunkthöhe: 6 m.

Standort: Gehweg

Einschließlich Lieferung und Vorhaltung aller für den
Ausbau,
Abtransport bzw. die Beseitigung der Leuchtstelle
erforderlichen
Materialien, Transport- und Hebegeräte.
Menge: 2,000 St

**05.2 Demontage Leuchtstelle (gerader Mast) inkl. Betonfundament, Transport und Entsorgung**
(vorh. SBL 22 bis 25)

vorhandene Leuchtstelle (Mast, Leuchtmittel etc.) inkl.
Betonfundament demontieren, von der Baustelle
abtransportieren und fachgerecht entsorgen,
Lichtpunkthöhe: 3,7 m.

Standort: Gehweg

Der vorh. LED-Leuchtkopf (vorh. SBL 25)  ist
fachgerecht zu
demontieren, zu sichern und gehen in das Eigentum des
AG
über.

Einschließlich Lieferung und Vorhaltung aller für den
Ausbau,
Abtransport bzw. die Beseitigung der Leuchtstelle
erforderlichen
Materialien, Transport- und Hebegeräte.
Menge: 4,000 St

**05.3 Beleuchtungsstandort herstellen, inkl. Mastaufsatzleuchte liefern und montieren, inkl. Mast liefern und aufstellen, inkl. passenden Sicherungskasten liefern und montieren**
(SBL 25 u. 26 /
Neigung wie im Beleuchtungsplan angegeben)

Einschließlich aller erforderlichen Erdarbeiten,
Lieferung und
Vorhaltung aller für die Arbeiten erforderlichen
Materialien,
Transport- und Hebegeräte.
Lichtpunkthöhe: 6 m.

Einbauort: Gehweg

Ausführung als SLR-Ausstattung (Smart Lighting
Ready).

Als Leitfabrikat wurde der Leuchtentyp Trilux Lumega
IQ70N-FR1L-SLR3/6800-730 8G1 ET mit 49 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege, links. Der nachträgliche Einbau
einer
rückseitigen Abschirmung ist als separat zu
bestellendes
Zubehör möglich. LED-System bestenhend aus 8
MLT-LED-Modulen mit jeweils 4 LED. Bemessungslichtstrom
6800 lm, Bemessungsleistung 49 W,
Leuchten-Lichtausbeute
138 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 51 W.Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**05.4 Beleuchtungsstandort herstellen, inkl. Mastaufsatzleuchte liefern und montieren, inkl. Mast liefern und aufstellen, inkl. passenden Sicherungskasten liefern und montieren**
(SBL 27 /
Neigung wie im Beleuchtungsplan angegeben)

Einschließlich aller erforderlichen Erdarbeiten,
Lieferung und
Vorhaltung aller für die Arbeiten erforderlichen
Materialien,
Transport- und Hebegeräte.
Lichtpunkthöhe: 6 m.

Einbauort: Gehweg

Ausführung als SLR-Ausstattung (Smart Lighting
Ready).

Für die lichttechnische Berechnung wurde der
Leuchtentyp
Trilux Lumega IQ50N-AB2L-SLR3/4200-730 6G1 ET mit 31
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 6
MLT-LED-Modulen mit jeweils 4 LED. Bemessungslichtstrom
4200 lm, Bemessungsleistung 31 W,
Leuchten-Lichtausbeute
135 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 33 W. Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 1,000 St

**05.5 Beleuchtungsstandort herstellen, inkl. Mastaufsatzleuchte liefern und montieren, inkl. Mast liefern und aufstellen, inkl. passenden Sicherungskasten liefern und montieren**
(SBL 28 /
Neigung wie im Beleuchtungsplan angegeben)

Einschließlich aller erforderlichen Erdarbeiten,
Lieferung und
Vorhaltung aller für die Arbeiten erforderlichen
Materialien,
Transport- und Hebegeräte.

Einbauort: Gehweg

Ausführung als SLR-Ausstattung (Smart Lighting
Ready).

Als Leitfabrikat wurde der Leuchtentyp Trilux Lumega
IQ50N-AB2L-SLR3/2400-730 4G1 ET mit 17 Watt und der
Farbtemperatur 3000k (warmweiß) gewählt.

(Das Anbieten einer gleichwertigen Leuchte ist
zugelassen)

sonst wie in Pos. 05.4 beschrieben, jedoch:

Inkl. LED-Leuchte liefern und montieren:

LED-System bestenhend aus 4 MLT-LED-Modulen mit
jeweils 4
LED. Bemessungslichtstrom 2400 lm, Bemessungsleistung
17
W, Leuchten-Lichtausbeute 141 lm/W. Anschlussleistung
am
Ende der Lebensdauer: 18 W.

Typ und Herstellernachweis:

.......................................................
..........................
Menge: 1,000 St

**05.6 Beleuchtungsstandort herstellen, inkl. Mastaufsatzleuchte liefern und montieren, inkl. Mast liefern und aufstellen, inkl. passenden Sicherungskasten liefern und montieren**
(SBL 29 /
Neigung wie im Beleuchtungsplan angegeben)

Einschließlich aller erforderlichen Erdarbeiten,
Lieferung und
Vorhaltung aller für die Arbeiten erforderlichen
Materialien,
Transport- und Hebegeräte.

Einbauort: Gehweg

Ausführung als SLR-Ausstattung (Smart Lighting
Ready).

Als Leitfabrikat wurde der Leuchtentyp Trilux Lumega
IQ50N-AB2L-SLR3/2200-730 2G1 ET mit 17,5 Watt und der
Farbtemperatur 3000k (warmweiß) gewählt.

(Das Anbieten einer gleichwertigen Leuchte ist
zugelassen)

sonst wie in Pos. 05.4 beschrieben, jedoch:

Inkl. LED-Leuchte liefern und montieren:

LED-System bestenhend aus 2 MLT-LED-Modulen mit
jeweils 4
LED. Bemessungslichtstrom 2200 lm, Bemessungsleistung
17,5
W, Leuchten-Lichtausbeute 125 lm/W. Anschlussleistung
am
Ende der Lebensdauer: 18,5 W.

Typ und Herstellernachweis:

.......................................................
..........................
Menge: 1,000 St

**05.7 Motion Hub mit GPS liefern und montieren**
(SBL 27)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**05.8 Motion Hub liefern und montieren**
(SBL 25, 26, 28 u. 29)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 4,000 St

### Titel 06 Titel 6 Klosterstraße

**06.1 Demontage Leuchtstelle (Peitschenmast) inkl. Betonfundament, Transport und Entsorgung**
(vorh. SBL 30 bis 32)

vorhandene Leuchtstelle (Mast, Leuchtmittel etc.) inkl.
Betonfundament demontieren, von der Baustelle
abtransportieren und fachgerecht entsorgen,
Lichtpunkthöhe
5,00 m.

Standort: Gehweg

Einschließlich Lieferung und Vorhaltung aller für den
Ausbau,
Abtransport bzw. die Beseitigung der Leuchtstelle
erforderlichen
Materialien, Transport- und Hebegeräte.
Menge: 3,000 St

**06.2 Demontage Leuchtstelle (gerader Mast) inkl. Betonfundament, Transport und Entsorgung**
(vorh. SBL 26 bis 29)

vorhandene Leuchtstelle (Mast, Leuchtmittel etc.) inkl.
Betonfundament demontieren, von der Baustelle
abtransportieren und fachgerecht entsorgen,
Lichtpunkthöhe: 8 m.

Standort: Gehweg

Einschließlich Lieferung und Vorhaltung aller für den
Ausbau,
Abtransport bzw. die Beseitigung der Leuchtstelle
erforderlichen
Materialien, Transport- und Hebegeräte.
Menge: 4,000 St

**06.3 Beleuchtungsstandort herstellen, inkl. Mastaufsatzleuchte liefern und montieren, inkl. Mast liefern und aufstellen, inkl. passenden Sicherungskasten liefern und montieren**
(SBL 30, 31 u. 34, 35 /
Neigung wie im Beleuchtungsplan angegeben)

Einschließlich aller erforderlichen Erdarbeiten,
Lieferung und
Vorhaltung aller für die Arbeiten erforderlichen
Materialien,
Transport- und Hebegeräte.
Lichtpunkthöhe: 8 m.

Einbauort: Gehweg, Grünstreifen

Ausführung als SLR-Ausstattung (Smart Lighting
Ready).

Als Leitfabrikat wurde der Leuchtentyp Trilux Lumega
IQ70N-FL1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege, links. Der nachträgliche Einbau
einer
rückseitigen Abschirmung ist als separat zu
bestellendes
Zubehör möglich. LED-System bestenhend aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 8,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 4,000 St

**06.4 Beleuchtungsstandort herstellen, inkl. Mastaufsatzleuchte liefern und montieren, inkl. Mast liefern und aufstellen, inkl. passenden Sicherungskasten liefern und montieren**
(SBL 32, 33 u. 36, 37 /
Neigung wie im Beleuchtungsplan angegeben)

Einschließlich aller erforderlichen Erdarbeiten,
Lieferung und
Vorhaltung aller für die Arbeiten erforderlichen
Materialien,
Transport- und Hebegeräte.
Lichtpunkthöhe: 8 m.

Einbauort: Gehweg, Grünstreifen

Ausführung als SLR-Ausstattung (Smart Lighting
Ready).

Als Leitfabrikat wurde der Leuchtentyp Trilux Lumega
IQ70N-FR1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 8,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 4,000 St

**06.5 Beleuchtungsstandort herstellen, inkl. Mastaufsatzleuchte liefern und montieren, inkl. Mast liefern und aufstellen, inkl. passenden Sicherungskasten liefern und montieren**
(SBL 38 bis 41 /
Neigung wie im Beleuchtungsplan angegeben)

Einschließlich aller erforderlichen Erdarbeiten,
Lieferung und
Vorhaltung aller für die Arbeiten erforderlichen
Materialien,
Transport- und Hebegeräte.
Lichtpunkthöhe: 6 m.

Einbauort: Gehweg

Ausführung als SLR-Ausstattung (Smart Lighting
Ready).

Für die lichttechnische Berechnung wurde der
Leuchtentyp
Trilux Lumega IQ50N-AB2L-SLR3/2600-730 4G1 ET mit 18,5
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 4
MLT-LED-Modulen mit jeweils 4 LED. Bemessungslichtstrom
2600 lm, Bemessungsleistung 18,5 W,
Leuchten-Lichtausbeute
140 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 19,5 W. Das Produkt erfüllt die
grundlegenden Anforderungen der anwendbaren
EU-Richtlinien
und des Produktsicherheitsgesetzes und trägt die
CE-Kennzeichnung. Zusätzlich ist die Leuchte durch eine
unabhängige Prüfstelle ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 4,000 St

**06.6 Motion Hub mit GPS liefern und montieren**
(SBL 30)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**06.7 Motion Hub liefern und montieren**
(SBL 31 bis 41)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 11,000 St

### Titel 07 Titel 7 Im Harsewinkel

**07.1 Demontage Leuchtstelle (gerader Mast) inkl. Betonfundament, Transport und Entsorgung**
(vorh. SBL 33 u. 34)

vorhandene Leuchtstelle (Mast, Leuchtmittel etc.) inkl.
Betonfundament demontieren, von der Baustelle
abtransportieren und fachgerecht entsorgen,
Lichtpunkthöhe: 6 m.

Standort: Gehweg

Einschließlich Lieferung und Vorhaltung aller für den
Ausbau,
Abtransport bzw. die Beseitigung der Leuchtstelle
erforderlichen
Materialien, Transport- und Hebegeräte.
Menge: 2,000 St

**07.2 Demontage Leuchtstelle (gerader Mast) inkl. Betonfundament, Transport und Entsorgung**
(vorh. SBL 35)

vorhandene Leuchtstelle (Mast, Leuchtmittel etc.) inkl.
Betonfundament demontieren, von der Baustelle
abtransportieren und fachgerecht entsorgen,
Lichtpunkthöhe: 8 m.

Standort: Gehweg

Einschließlich Lieferung und Vorhaltung aller für den
Ausbau,
Abtransport bzw. die Beseitigung der Leuchtstelle
erforderlichen
Materialien, Transport- und Hebegeräte.
Menge: 1,000 St

**07.3 Beleuchtungsstandort herstellen, inkl. Mastaufsatzleuchte liefern und montieren, inkl. Mast liefern und aufstellen, inkl. passenden Sicherungskasten liefern und montieren**
(SBL 42 u. 43 /
Neigung wie im Beleuchtungsplan angegeben)

Einschließlich aller erforderlichen Erdarbeiten,
Lieferung und
Vorhaltung aller für die Arbeiten erforderlichen
Materialien,
Transport- und Hebegeräte.
Lichtpunkthöhe: 7 m.

Einbauort: Gehweg

Ausführung als SLR-Ausstattung (Smart Lighting
Ready).

Als Leitfabrikat wurde der Leuchtentyp Trilux Lumega
IQ70N-FR1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 7,00 m,
Wandstärke
4 mm, Stahlgüte S235, Erdlänge 1,20 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 2,000 St

**07.4 Motion Hub mit GPS liefern und montieren**
(SBL 42)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**07.5 Motion Hub liefern und montieren**
(SBL 43)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

### Titel 08 Titel 8 Glück-Auf-Straße

**08.1 Demontage Leuchtstelle (Peitschenmast) inkl. Betonfundament, Transport und Entsorgung**
(vorh. SBL 44 u. 45)

vorhandene Leuchtstelle (Mast, Leuchtmittel etc.) inkl.
Betonfundament demontieren, von der Baustelle
abtransportieren und fachgerecht entsorgen,
Lichtpunkthöhe
5,00 m.

Standort: Gehweg

Einschließlich Lieferung und Vorhaltung aller für den
Ausbau,
Abtransport bzw. die Beseitigung der Leuchtstelle
erforderlichen
Materialien, Transport- und Hebegeräte.
Menge: 2,000 St

**08.2 Demontage Leuchtstelle (gerader Mast) inkl. Betonfundament, Transport und Entsorgung**
(vorh. SBL 36 bis 43)

vorhandene Leuchtstelle (Mast, Leuchtmittel etc.) inkl.
Betonfundament demontieren, von der Baustelle
abtransportieren und fachgerecht entsorgen,
Lichtpunkthöhe: 4,60 bis 5 m.

Standort: Gehweg, Grünstreifen

Einschließlich Lieferung und Vorhaltung aller für den
Ausbau,
Abtransport bzw. die Beseitigung der Leuchtstelle
erforderlichen
Materialien, Transport- und Hebegeräte.
Menge: 8,000 St

**08.3 Beleuchtungsstandort herstellen, inkl. Mastaufsatzleuchte liefern und montieren, inkl. Mast liefern und aufstellen, inkl. passenden Sicherungskasten liefern und montieren**
(SBL 44 bis 51/
Neigung wie im Beleuchtungsplan angegeben)

Einschließlich aller erforderlichen Erdarbeiten,
Lieferung und
Vorhaltung aller für die Arbeiten erforderlichen
Materialien,
Transport- und Hebegeräte.
Lichtpunkthöhe: 6 m.

Einbauort: Gehweg, Grünstreifen

Ausführung als SLR-Ausstattung (Smart Lighting
Ready).

Als Leitfabrikat wurde der Leuchtentyp Trilux Lumega
IQ70N-FR1L-SLR3/9100-730 10G1 ET mit 69 Watt und
der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrischer Spezialoptik für
Fußgängerüberwege und Radwege, rechts. Der
nachträgliche
Einbau einer rückseitigen Abschirmung ist als separat
zu
bestellendes Zubehör möglich. LED-System bestenhend
aus 10
MLT-LED-Modulen mit jeweils 4 LED. Bemessungslichtstrom
9100 lm, Bemessungsleistung 69 W,
Leuchten-Lichtausbeute
131 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK08. Mit
angeschlossener
Zuleitung in erforderlicher Länge. Mit elektronischem
Betriebsgerät, schaltbar. Betriebsgerät gemäß DALI-2-Standard
(EN
62386). Das Betriebsgeräte ist entsprechend der
Ökodesign-
Anforderungen (VO (EU) 2019/2020) austauschbar.
Stoßspannungsfestigkeit 6/10 kV (Differrential Mode /
Common
Mode). Parametrierbares Vorschaltgerät mit
Lichtstromkonstanthaltung (CLO). Anschlussleistung am
Ende
der Lebensdauer: 72 W.Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 8,000 St

**08.4 Beleuchtungsstandort herstellen, inkl. Mastaufsatzleuchte liefern und montieren, inkl. Mast liefern und aufstellen, inkl. passenden Sicherungskasten liefern und montieren**
(SBL 52 bis 54 /
Neigung wie im Beleuchtungsplan angegeben)

Einschließlich aller erforderlichen Erdarbeiten,
Lieferung und
Vorhaltung aller für die Arbeiten erforderlichen
Materialien,
Transport- und Hebegeräte.
Lichtpunkthöhe: 6 m.

Einbauort: Gehweg

Ausführung als SLR-Ausstattung (Smart Lighting
Ready).

Für die lichttechnische Berechnung wurde der
Leuchtentyp
Trilux Lumega IQ50N-AB2L-SLR3/4200-730 6G1 ET mit 31
Watt und der Farbtemperatur 3000k (warmweiß) gewählt.

(Das Anbieten einer gleichwertigen Leuchte ist
zugelassen)

Inkl. LED-Leuchte liefern und montieren:

LED-Leuchte für Mastaufsatzmontage. Für an Mastzopf Ø
76
mm. Neigungswinkel 0°...90°, in 5°-Schritten
einstellbar,
skaliert. Von Aufsatz- zur Ansatzleuchte mittels einer
von außen
zugänglichen Schraube einstellbar. Die Mastbefestigung
erfolgt
mit Befestigungsschrauben aus Edelstahl. Mit
intelligentem
Label zum schnellen Aufrufen von Leuchten-Informationen
mittels QR-Code. Mit SLR-Ausstattung ( Smart Lighting
Ready)
zur nachträglichen Integration von Komponennten für
Lichtmanagementsysteme. Der standardisierte Sockel nach
Zhaga ist am Leuchtenkopf unten angebracht. Die
Leuchte ist
für den D4I-Standard ausgelegt und Zhaga/D4I
zertifiziert. In
MLT-Ausführung (Multi-Lens-Technologie), bestehend aus
UV-
und temperatur- beständigen Linsensystemen in
Vierfachanordnung. Mit asymmetrisch breit strahlender
Lichtstärkeverteilung. Der nachträgliche Einbau einer
rückseitigen Abschirmung ist als separat zu
bestellendes
Zubehör möglich. LED-System bestenhend aus 6
MLT-LED-Modulen mit jeweils 4 LED. Bemessungslichtstrom
4200 lm, Bemessungsleistung 31 W,
Leuchten-Lichtausbeute
135 lm/W. Lichtfarbe warmweiß, Farbtemperatur 3000 K,
Farbwiedergabeindex (CRI) Ra > 70. Mittlere
Bemessungslebensdauer L clo (t q 25 °C) = 100.000 h.
Die
Lichtquelle ist entsprechend der
Ökodesign-Anforderungen (VO
(EU) 2019/2020) austauschbar. Der Bemessungslichtstrom
der
Leuchte kann mittels App und NFC (Near Field
Communication)
um 50% reduziert werden. Im Auslieferungszustand sind
100%
des Bemessungslichtstroms eingestellt. Leuchtenkörper
aus
Aluminium-Druckguss. Leuchtenkörper anthrazit
pulverbeschichtet, ähnlich DB 703. Werkzeuglos, mittels
Kniehebelverschluss zu öffnende VG-Raum-Abdeckung aus
Aluminium-Druckguss. Der E-Block kann werkzeuglos
entnommen werden. Die austauschbare Abdeckscheibe aus
wärmebehandeltem Einscheiben-Sicherheitsglas ist mit
vier
Befestigungselementen aus Edelstahl sicher am Leuchtengehäuse befestigt. Die Abdeckung ist mit einer
langlebigen,
UV-beständigen Polyurethan-Dichtung ausgestattet.
Schutzklasse (EN 61140) II, Schutzart (DIN EN 60529)
IP66.
Stoßfestigkeitsgrad nach IEC 62262: IK09. Mit
angeschlossener
Zuleitung in erforderlicher Länge. Mit elektronischem
Betriebsgerät, schaltbar. Betriebsgerät gemäß DALI-2-Standard
(EN
62386). Das Betriebsgeräte ist entsprechend der
Ökodesign-
Anforderungen (VO (EU) 2019/2020) austauschbar.
Stoßspannungsfestigkeit 6/10 kV (Differrential Mode /
Common
Mode). Parametrierbares Vorschaltgerät mit
Lichtstromkonstanthaltung (CLO). Anschlussleistung am
Ende
der Lebensdauer: 33 W. Das Produkt erfüllt die
grundlegenden
Anforderungen der anwendbaren EU-Richtlinien und des
Produktsicherheitsgesetzes und trägt die
CE-Kennzeichnung.
Zusätzlich ist die Leuchte durch eine unabhängige
Prüfstelle
ENEC-zertifiziert.

Typ und Herstellernachweis:

.......................................................
..........................

Inkl. Mast liefern und aufstellen:

Gerader Lichtmast, konisch, Höhe über Flur 6,00 m,
Wandstärke
4 mm, Stahlgüte S235, Erdlänge 1,00 m, seitliche
Kabeleinführung mit Kantenschutz, Zopf-Durchmesser 76 mm,
Mast-Tür
eingesetzt, Dreikant-Verschluss, Unterkante Tür 600 mm
über
Flur, Rostschutzmanschette 400 mm lang, Wandstärke 3
mm,
feuerverzinkt und gestrichen, Farbe DB 701.

Die Fundamentgröße ist entsprechend der Anlage
Gründung für
Lichtmaste auszuführen.

In Absprache mit dem AG ist die Ausführung der
Gründung als
späterer Nachweis in geeigneter Form (z.B.
Bildaufnahmen,
gemeinsamer Termin bei der Ausführung) zu
dokumentieren.

Typ und Herstellernachweis:

.......................................................
..........................

Inkl. passenden Sicherungskasten liefern und
montieren:

Sicherungskasten für Leitungsschutzsicherungen nach
DIN 43
628 und VDE 0660 Teil 505. Gehäuse aus schlagfestem
Polyamid, Schiebeklemmtechnik zum Anschluss von max. 3
Kabeln 5 x 16 mm² (N  L1  L2  L3  PE), inkl.
Überspannungsschutz mit verschiebbarem, unverlierbaren,
transparentem Berührungsschutz, Federklemmtechnik im
Abgangsbereich bis max. 2,5 mm², Schutzklasse II,
Schutzart
IP 54. Drei Sicherungselemente komplett mit
Schraubkappen
und Sicherungen 6A.

Typ und Herstellernachweis:

.......................................................
..........................
Menge: 3,000 St

**08.5 Motion Hub mit GPS liefern und montieren**
(SBL 52)

Einschließlich aller erforderlichen Arbeiten,
Lieferung und
Vorhaltung aller für die Arbeiten erforderlichen
Materialien,
Transport- und Hebegeräte.

Einbauort: Leuchtköpfe

Als Leitfabrikat wurde der Trilux LMS-F SLC Motion Hub
HS 203C G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Die eingebaute eSim ermöglicht die
nachträgliche
Integration der angeschlossenen Leuchte in eine
webbasierte
Anwendung. Der Controller wird auf die standardisierte
Zhaga
Schnittstelle per Plug&Play installiert. Zhaga ist ein
industrieweites Konsortium, das sich zum Ziel gesetzt
hat, die
Spezifikationen für Schnittstellen zwischen
LED-Leuchten und
Light Engines zu standardisieren.
- Mit integriertem Passiv-Infrarot-Bewegungssensor.
- Automatisches Organisieren eines drahtlosen
Maschennetzwerks (Mesh-Network)
- AES-verschlüsselte drahtlose Kommunikation
- Drahtlos konfigurierbar und aktualisierbar
- Integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 1,000 St

**08.6 Motion Hub liefern und montieren**
(SBL 44 bis 51, 53 u. 54)

Einschließlich aller erforderlichen Arbeiten,
Lieferung und
Vorhaltung aller für die Arbeiten erforderlichen
Materialien,
Transport- und Hebegeräte.

Einbauort: Leuchtköpfe

Als Leitfabrikat wurde der Trilux LMS-F SLC Motion Hub
HS 203 G1E gewählt.

(Das Anbieten eines gleichwertigen Hubs ist zugelassen)

Der Motion Hub ist eine Kombination aus dem
Hub-Controller
und dem PIR Zhaga-Sensor. Der Hub Controller bietet
eine
intelligente und flexible Steuerung der
Beleuchtungsanlage. Von
statischen Lanzeit- bis hin zu dynamischen
Leuchtenprofilen
trifft der Hub die Anforderungen einer intelligenten
Steuerung
von Außenbeleuchtungsanlagen. Das Steuern der
Außenbeleuchtung über Lichtmanagementsysteme ermöglicht
eine individuell angepasste Beleuchtung. Hierdurch
können
unnötige Lichtemissionen und Energiekosten vermieden
werden. Die Beleuchtung wird so konfiguriert, dass nur
dann
Licht in der richtigen Intensität erzeugt wird, wie es
benötigt
wird. Dies kann Präsenz, Volumen, Wetter oder Zeitan
abhängig
sein. Der Hub kann in Kombination mit jeder Leucht
betrieben
werden, die mit der Lumawise Endurance S-Fassung von TE
Connecitvity (Zahaga-connecivity module) ausgestattet
ist.
Hierzu zählen die Smart Lighting Ready (SLR)
Außenleuchten.
Somit kann der Hub in Kombination mit jeder Smart
Lighting
Ready (SLR) Leuchte betrieben werden. Der Hub ist
D41-fähig /
Typ A-Gerät. Zusätzlich kann die angeschlossene Leuchte
nachträglich kostenpflichtig ins webbasierte System
integriert
werden. Der Controller wird auf die standardisierte
Zhaga
Schnittstelle per Plug&Play installiert. Zhaga ist ein
industrieweites Konsortium, das sich zum Ziel gesetzt
hat, die
Spezifikationen für Schnittstellen zwischen
LED-Leuchten und
Light Engines zu standardisieren.
- Mit integriertem Passiv-Infrarot-Bewegungssensor.
- Automatisches Organisieren eines drahtlosen
Maschennetzwerks (Mesh-Network)
- AES-verschlüsselte drahtlose Kommunikation
- Drahtlos konfigurierbar und aktualisierbar
- Konfigurierbare Verteilung des Dämmerungssensors und
der
  Bewegungserkennungswerte
- integrierter Temperatur- und Dämmerungssensor
- Neigungssensor zur Erkennung eines Positionswechsels
von
  einem Knoten
- Bestimmung des Energieverbrauchs
- Konfigurierbare Verteilung des Dämmerungssensorwerts
und
  der Bewegungserkennungswerte
- Konfigurierbare LED-Lichtstromkompensation über die
Lebensdauer (LFC)
- Vorllständig konfigurierbare Dimmprofile nach Zeit,
Wochentagen und/oder Sensoreingaben
- Automatische drahtlose Verwaltung von Datum und
Uhrzeit
- Dimmschnittstelle DALI und DALI-2 unterstützen
verschiedene
  LED-Treiber nach Industriestandard.

Typ und Herstellernachweis:

.......................................................
..........................
Menge: 10,000 St

USt %: 19,00
